# Einkauf FB 52.2
Angebotsaufforderung (GAEB DA XML 3.1, DA83)
Währung: EUR
Erstellt mit: G&W CALIFORNIA PRO, CALIFORNIA PRO V15.1.02, 22.04.2026

## 2026 RV Haustechnik
Datum: 22.04.2026

*Hinweis: Vortext*
Die im Leistungsverzeichnis enthaltenen Produktvorgaben sind zum einen aus Kompatibilitätsgründen erforderlich um bestehende Anschlüsse und/ oder bestehende Sanitärobjekte weiterverwenden, erneuern/instand setzen zu können; zum anderen sind manche Produktvorgaben aus gestalterischen Gründen erforderlich um ein einheitliches Bild zu wahren.

### 01 Haustechnik

#### 01.01 Sanitärtechnik / WC´s & Zubehör

**01.01.0001 Tiefspül-WC bodenstehend, Abgang innen senkrecht**
*** Bezugsbeschreibung
Tiefspül-WC, 4,5l/6l,
bodenstehend, Abgang innen senkrecht
für Spülkasten oder Druckspüler, weiß

Abmessungen:
Breite : 350 mm
Tiefe  : 535 mm
Höhe  : 400 mm

Fabr.:  Geberit
Typ:  Renova
Art-Nr.:  500811012
Menge: 12,000 St

**01.01.0002 wie vor, jedoch Hausmarke**
*** wie Position 01.01.0001
Hausmarke

Fabr.: '........................................'

Typ: '........................................'

Art-Nr.: '........................................'
Menge: 8,000 St

**01.01.0003 Tiefspül-WC bodenstehend, Abgang waagerecht**
*** Bezugsbeschreibung
Tiefspül-WC, 4,5l/6l
bodenstehend, Abgang waagerecht
für Spülkasten oder Druckspüler, weiß

Abmessungen:
Breite : 352 mm
Tiefe  : 490 mm
Höhe  : 400 mm

Fabr.:  Geberit
Typ  :  Renova
Art-Nr.:  500810012
Menge: 12,000 St

**01.01.0004 wie vor, jedoch Hausmarke**
*** wie Position 01.01.0003
Hausmarke

Fabr.: '........................................'

Typ: '........................................'

Art-Nr.: '........................................'
Menge: 8,000 St

**01.01.0005 Flachspül-WC wandhängend, Abgang waagerecht**
*** Bezugsbeschreibung
Flachspül-WC, 6 l,
wandhängend, 540mm Ausladung
für Wandeinbauspülkasten oder Wandeinbaudruckspüler, weiß

Abmessungen:
Breite : 355 mm
Tiefe  : 540 mm

Fabr.:  Geberit
Typ  :  Renova
Art.-Nr.:  203140000
Menge: 16,000 St

**01.01.0006 wie vor, jedoch Hausmarke**
*** wie Position 01.01.0005
Hausmarke

Fabr.: '........................................'

Typ: '........................................'

Art-Nr.: '........................................'
Menge: 8,000 St

**01.01.0007 Tiefspül-WC wandhängend, Abgang waagerecht**
*** Bezugsbeschreibung
Tiefspül-WC, 4,5/6 l,
wandhängend, 540mm Ausladung
für Wandeinbauspülkasten oder Wandeinbaudruckspüler, weiß

Abmessungen:
Breite : 355 mm
Tiefe  : 540 mm

Fabr.:  Geberit
Typ  :  Renova
Art-Nr.:  203040000
Menge: 12,000 St

**01.01.0008 wie vor, jedoch Hausmarke**
*** wie Position 01.01.0007
Hausmarke

Fabr.: '........................................'

Typ: '........................................'

Art-Nr.: '........................................'
Menge: 8,000 St

**01.01.0009 Tiefspül-WC wandhängend, WC-Set**
WC-Set
bestehend aus:
- Wand-Tiefspül-WC ohne Spülrand inkl. Befestigung weiß
- WC-Sitz mit Edelstahlscharnier, abnehmbar, weiß
- Montagehilfe zu Wand-Teifspül-WC mit geringem Schallschutz

Fabr.: '........................................'

Typ: '........................................'
Menge: 10,000 St

**01.01.0010 Kinder-Tiefspül-WC, bodenstehend, weiss**
*** Bezugsbeschreibung
Kinder-Tiefspül-WC, 6l, bodenstehend, weiss

Abmessungen:
Breite : 335 mm
Tiefe  : 530 mm
Höhe  : 365 mm

Fabr.:  Geberit
Typ:  Bambini
Art-Nr.:  502966001
Menge: 16,000 St

**01.01.0011 wie vor, jedoch Kinder-Tiefspül-WC, wandhängend**
*** wie Position 01.01.0010
Kinder Tiefspül-WC, wandhängend
Art-Nr. 201700000
Menge: 12,000 St

**01.01.0012 WC-Sitz Kind mit Deckel, weiss**
Kinder-WC-Sitz mit Deckel, weiss
höhenverstellbare L-Scharniere aus Edelstahl

Abmessungen:
Breite : 340 mm
Tiefe  : 400 mm
Höhe:  35 mm

Fabr.:  Geberit
Typ:  Bambini
Art-Nr.  573334000
Menge: 30,000 St

**01.01.0013 Spülkasten Geberit 6-9l, tiefhängend, AP 127**
*** Bezugsbeschreibung
Spülkasten Geberit 6-9l, AP 127
tiefhängend, Spül-Stopp-Spülung, weiss

Abmessungen:
Breite (cm): 44 cm
Höhe (cm): 41 cm
Tiefe (cm): 13 cm

Zusätzlicher Lieferumfang
- Eckventil 1/2", verchromt
- Verbindungsbogen aus Kupfer, verchromt
- Spülbogen 90Gr aus ASA, D 50 / 44 mm, 23 x 23 cm
- Manschette aus EPDM, D 44 / 55 mm
- Befestigungsmaterial

Fabr.:  Geberit
Art-Nr.:  127.000.11.1
Menge: 30,000 St

**01.01.0014 wie vor, jedoch AP 140**
*** wie Position 01.01.0013
Spülkasten Geberit 6-9l, AP 140
Art-Nr.: 140.000.11.1
Menge: 20,000 St

**01.01.0015 WC- und Ablagen Befestigungssatz**
WC und Ablagen Befestigungssatz
mit Abdeckkappen, weiß
Menge: 28,000 St

**01.01.0016 Universal Füllventil Impuls380 für AP-Spülkästen Geberit**
*** Bezugsbeschreibung
Füllventil Typ 383 für AP-Spülkästen Geberit

- mit Wasseranschluss seitlich
- Füllhöhe einstellbar
- Gewindenippel aus Messing, G 3/8"
- Wasseranschluss seitlich
- Geräuscharm gemäß Armaturengruppe I (DIN 4109)

Lieferumfang
- Filter für Nippel /Panzerschlauch Füllventil Typ 350 und 380
- Konus-Quetschverschraubung

Fabr.:  Geberit
Art-Nr.:  240.700.00.5
Menge: 80,000 St

**01.01.0017 wie vor, jedoch für UP-Spülkästen Geberit**
*** wie Position 01.01.0016
für UP-Spülkästen Geberit
Art-Nr.:  240.705.00.5
Menge: 200,000 St

**01.01.0018 Universal-Heberglocke für UP-Spülkasten bis Baujahr 1997 Geberit**
Universal-Heberglocke für UP-Spülkasten
für Geberit UP-Spülkasten (bis Baujahr 1997)

Fabr.:  Geberit
Art-Nr.:  240.114.00.1
Menge: 22,000 St

**01.01.0019 Heberglockendichtung 63x32mm für UP-Spülkasten**
Heberglockendichtung 63x32mm für UP-Spülkasten

Fabr.:  Geberit
Art-Nr.:  816.418.00.1
Menge: 80,000 St

**01.01.0020 Profildichtung für UP-Spülkasten**
Profildichtung für UP-Spülkasten

Fabr.:  Geberit
Art-Nr.:  240.282.00.1
Menge: 60,000 St

**01.01.0021 Abdeckplatte Sigma01 für UP320/UP300 Geberit**
Abdeckplatte Sigma01 / Geberit
weiss, für 2-Mengen-Spülung, für UP320/UP300

Lieferumfang:
- Befestigungsrahmen
- 2 Distanzbolzen
- 2 Drückerstangen

Fabr.:  Geberit
Art-Nr.:  115.770.11.5
Menge: 24,000 St

**01.01.0022 Wand-WC-Anschlussgarnitur, DN 100**
Wand-WC-Anschlussgarnitur, DN 100
mit Spülrohr mit Manschette, Anschlussstutzen mit Manschette,
2 Deckkappen

Fabr.:  Geberit
Art-Nr.:  152.422.46.1
Menge: 24,000 St

**01.01.0023 Uni-WC-Anschlussbogen 90 °, DN100**
Uni-WC-Anschlussbogen 90° DN 100
Kunststoff, mit Spezial-Lippendichtung, weiss
Menge: 14,000 St

**01.01.0024 Uni-WC-Klapprosette, DN 100**
Uni-WC-Abdeckrosette zweiteilig, DN 100
für 90° und waagerechten Anschluss, weiss
Menge: 16,000 St

**01.01.0025 Uni-WC-Anschlusstutzen 400mm**
Uni-WC-Anschlussstutzen 400 mm, DN 100
Kunststoff, weiss
Menge: 22,000 St

**01.01.0026 Lippendichtring Mengering, DN 100**
Lippendichtring / Mengering, DN 100
für  Übergang SML/HT-Rohr auf GA-Muffe, aus Gummi EPDM
Menge: 24,000 St

**01.01.0027 WC-Druckspüler 3/4"**
WC-Druckspüler 3/4"
DIN-DVGW, verchrohmt, Lötverschraubung nach DIN 3265, gem. DIN EN 12541, Fließdruck: 1,2 - 4,0 bar, Spülrohr d:28 x 26 mm
Fabr.:  Nil-Gampper
Typ:  D69
Art-Nr.:  122
Menge: 30,000 St

**01.01.0028 Urinal-Druckspüler 1/2"**
Urinal-Druckspüler 1/2"
DIN-DVGW, verchromt, inkl. Spülrohr d: 18 x 190 mm, Urinal-Innenverbinder Geräuschverhalten gemäß DIN EN 3822, Armaturengruppe II, Funktionsteile aus Messing gem. DIN EN 50930, VA und KTW-geprüfte Kunststoffe.
Fabr.:  Grohe
Typ:  Rondo
Art-Nr.:  37339000
Menge: 28,000 St

#### 01.02 Sanitärtechnik / Waschtische & Zubehör

**01.02.0001 Handwaschbecken 45cm**
*** Bezugsbeschreibung
Handwaschbecken 45cm, weiss
mit Hahnloch und Überlauf

Fabr.:  Geberit
Typ:  Renova
Art-Nr.:  500.375.01.1
Menge: 18,000 St

**01.02.0002 wie vor, jedoch Hausmarke**
*** wie Position 01.02.0001
Hausmarke

Fabr.: '........................................'

Typ: '........................................'

Art-Nr.: '........................................'
Menge: 8,000 St

**01.02.0003 Handwaschbecken 50cm**
*** Bezugsbeschreibung
Handwaschbecken 50cm, weiss
mit Hahnloch und Überlauf

Fabr.:  Geberit
Typ:  Renova
Art-Nr.:  500.376.01.1
Menge: 8,000 St

**01.02.0004 wie vor, jedoch Hausmarke**
*** wie Position 01.02.0003
Hausmarke

Fabr.: '........................................'

Typ: '........................................'

Art-Nr.: '........................................'
Menge: 8,000 St

**01.02.0005 Waschtisch 55cm**
*** Bezugsbeschreibung
Waschtisch 55cm
mit Hahnloch und Überlauf

Fabr.:  Geberit
Typ:  Renova
Art-Nr.:  500.369.01.1
Menge: 16,000 St

**01.02.0006 wie vor, Hausmarke**
*** wie Position 01.02.0005
Hausmarke

Fabr.: '........................................'

Typ: '........................................'

Art-Nr.: '........................................'
Menge: 8,000 St

**01.02.0007 Waschtisch 60cm**
*** Bezugsbeschreibung
Waschtisch 60cm
mit Hahnloch und Überlauf

Fabr.:  Geberit
Typ:  Renova
Art-Nr.:  500.370.01.1
Menge: 6,000 St

**01.02.0008 wie vor, jedoch Hausmarke**
*** wie Position 01.02.0007
Hausmarke

Fabr.: '........................................'

Typ: '........................................'

Art-Nr. '........................................'
Menge: 8,000 St

**01.02.0009 Selbstschluss-WT-Armatur Puris SC HD-M mit Temperaturregler**
Selbstschluss-Waschtisch-Armatur PURIS SC, HD-M
DIN-DVGW, verchrohmt, in vandalengeschützter Ganzmetallausführung, mit Kunststoffkartusche, Manuelle Auslösung, einfache Laufzeiteinstellung, Gehäuse aus Messing konform TrinkwV, Geräuschklasse: I

Lieferumfang:
- Selbstschlusskartusche SC II mit Heißwasserbegrenzung
- 2 Flexible Anschlussschläuche Clean-Fix S G 3/8 IG x 380mm
  mit integriertem Rückflussverhinderer (RV, DIN EN 1717: EB)
- 2 Vorfilter
- Befestigungsmaterial für Einlochmontage
- Durchfluss: max. 5 l/min druckunabhängig
- Fließdruck: 1 - 5 bar
- Laufzeit 2 - 15 s einstellbar (7 s voreingestellt)
- Warmwassertemperatur max. 70 Grad C (Kurzzeitnutzung)

Fabr.:  SCHELL
Typ:  PURIS SC, HD-M
Art-Nr.  021250699
Menge: 10,000 St

**01.02.0010 Standventil, fest**
Standventil, fest
verchromt, Metallgriff wärmeisoliert, Markierung: blau

Fabr.:  Grohe
Typ:  Costa
Art-Nr.:  20186001
Menge: 12,000 St

**01.02.0011 Standventil, mit schwenkbarem Rohrauslauf**
Standventil, mit schwenkbarem Rohrauslauf
verchromt, Metallgriff wärmeisoliert, Markierung blau

Fabr.:  Grohe
Typ:  Costa
Art-Nr.:  20393001
Menge: 16,000 St

**01.02.0012 Standventil, kalt, mit C-Auslauf**
Standventil, kalt, mit C-Auslauf
verchromt, Bediengriff Mengenverstellung, im Auslauf integriert, Keramikscheiben-Oberteil, Anschlussmutter 1/2'', mit 10,5 mm Bohrung, Ausladung 113 mm

Fabr.:  Grohe
Typ:  Universal
Art-Nr.:  20201000
Menge: 8,000 St

**01.02.0013 Einhand-Waschtischbatterie mit Ablaufgarnitur**
*** Bezugsbeschreibung
Einhand-Waschtischbatterie, mit Ablaufgarnitur
verchromt, Einlochmontage geschlossener Metall-Hebelgriff, Keramikkartusche, variabel einstellbare Mengenbegrenzung, mit Temperaturbegrenzer, Zugstangen-Ablaufgarnitur 1 1/4", flexible Anschlussschläuche

Fabr.:  Grohe
Typ:  Eurosmart
Art-Nr:  33265002
Menge: 20,000 St

**01.02.0014 wie vor, Hausmarke**
*** wie Position 01.02.0013
Hausmarke

Fabr.: '........................................'

Typ: '........................................'

Artikel-Nr.: '........................................'
Menge: 80,000 St

**01.02.0015 Einhand-Waschtischbatterie, ohne Ablaufgarnitur**
*** Bezugsbeschreibung
Einhand-Waschtischbatterie, ohne Ablaufgarnitur
verchromt, Einlochmontage geschlossener Metall-Hebelgriff, Keramikkartusche, variabel einstellbare Mengenbegrenzung, mit Temperaturbegrenzer, flexible Anschlussschläuche

Fabr.:  Grohe
Typ:  Eurosmart
Art-Nr:  23324003
Menge: 26,000 St

**01.02.0016 wie vor, jedoch Hausmarke**
*** wie Position 01.02.0015
Hausmarke

Fabr: '........................................'

Typ: '........................................'

Art-Nr.: '........................................'
Menge: 20,000 St

**01.02.0017 Spültisch-Einlochbatterie, Ausladung 185mm**
Spültisch-Einlochbatterie, Ausladung 185mm
verchromt, Metallgriffe wärmeisoliert, Auslauf mit Mousseur, schwenkbarer Rohrauslauf, Schwenkbereich 360 Grad, flexible Anschlussschläuche

Fabr:  Grohe
Typ:  Costa
Art-Nr:  31831001
Menge: 16,000 St

**01.02.0018 Spültisch-Wandbatterie, Ausladung 200 mm**
Spültisch-Wandbatterie, Ausladung 200 mm
verchromt, Metallgriffe wärmeisoliert, Auslauf mit Mousseur, schwenkbarer Rohrauslauf, Schwenkbereich 360 Grad, S-Anschlüsse

Fabr:  Grohe
Typ:  Costa
Art-Nr.:  31187001
Menge: 10,000 St

**01.02.0019 Einhand-ND-Waschtischbatterie, mit Ablaufgarnitur**
Einhand-ND-Waschtischbatterie DN 15, mit Ablaufgarnitur
verchromt, Durchflussklasse A, Armaturenkörper Messing, Bedienungshebel aus Metall, Befestigung von vorne, Schraube verdeckt, Kartusche mit keramischen Dichtscheiben und integrierter Temperatur- und Mengenbegrenzung, entspricht EN 817 und EN 246, Geräuschverhalten DIN 4109 Gruppe I, mit festem Auslauf, mit Metall-Strahlregler, mit Zugstangen-Ablaufgarnitur G1 1/4 und 3 flexiblen Anschlussschläuchen G3/8

Fabr.: '........................................'

Typ: '........................................'

Art-Nr.: '........................................'
Menge: 8,000 St

**01.02.0020 Niederdruck-Spültisch-Einlochbatterie**
Niederdruck-Spültisch-Einlochbatterie

für offene Warmwasserbereiter
Metallgriffe wärmeisoliert
Auslauf mit Strahlregler
schwenkbarer Rohrauslauf
Schwenkbereich 360 Grad
Kettenhalteröse
Kupferrohre
chrom

Fabr.:  Grohe
Typ:  Costa
Art-Nr.:  31930001
Menge: 6,000 St

**01.02.0021 Hansa Lithiumbatterie 2 CR 5/6 V/ DL 245 / 6V**
Hansa Lithiumbatterie 2 CR 5/6 V/ DL 245 / 6V

Fabr.:  Hansa
Art-Nr.:  59911670
Menge: 12,000 St

**01.02.0022 Schell Selbstschluss-Kartusche PURIS SC-V Kaltwsser**
Schell Selbstschluss-Kartusche
Für Für PETIT SC, XERIS SC, PURIS SC

Fabr.:  Schell
Art-Nr.:  297360099
Menge: 60,000 St

**01.02.0024 Schell Selbstschluss-Kartusche Linus Mischwasser**
Schell Selbstschluss-Kartusche Linus Mischwasser

Fabr.:  SCHELL
Art-Nr..  297350099
Menge: 40,000 St

**01.02.0025 Eckventil 1/2", mit ASAG**
*** Bezugsbeschreibung
Eckventil 1/2", mit ASAG
verchromt, langer Schubschaft, Zugfeste Messing-Konus-Quetschverschraubung mit Längenausgleich, Schubrosette, Messing konform TrinkwV, Anschluss: DN 15 G 1/2 AG, Abgang: DN 10 G 3/8 AG, Geräuschklasse: I
Durchflussklasse: A

Fabr.: '........................................'

Art-Nr.: '........................................'
Menge: 80,000 St

**01.02.0026 wie vor, jedoch Kombi-Eckventil 1/2", mit RV**
*** wie Position 01.02.0025
Kombi-Eckventil 1/2", mit RV

Art-Nr.: '........................................'
Menge: 40,000 St

**01.02.0027 wie vor, jedoch Geräte-Anschlussventil 3/8", mit RV**
*** wie Position 01.02.0025
Geräte-Anschlussventil 3/8", mit RV

Art-Nr.: '........................................'
Menge: 12,000 St

**01.02.0028 wie vor, jeoch Geräteschrägsitzventil 1/2", mit RV**
*** wie Position 01.02.0025
Geräteschrägsitzventil 1/2", mit RV

Art-Nr.: '........................................'
Menge: 10,000 St

**01.02.0029 wie vor, jedoch Geräte-AV 3/4", mit RV, für Wandbatterie 1/2", rechts**
*** wie Position 01.02.0025
Geräte-Anschlussventil 3/4", mit RV, für Wandbatterie 1/2" rechts

Art-Nr.: '........................................'
Menge: 8,000 St

**01.02.0030 wie vor, jedoch Geräte-AV 3/4", mit RV, für Wandbatterie 1/2", links**
*** wie Position 01.02.0025
Geräte-Anschlussventil 3/4", mit RV, für Wandbatterie 1/2" links

Art-Nr.: '........................................'
Menge: 8,000 St

**01.02.0031 Gabelstück AG 1/2" x IG 1/2" x IG 1/2"**
*** Bezugsbeschreibung
Gabelstück AG 1/2" x IG 1/2" x IG 1/2"
verchromt, Material Messing, DIN-DVGW
Menge: 8,000 St

**01.02.0032 wie vor, jedoch T-Stück AG 1/2" x IG 1/2" x IG 1/2"**
*** wie Position 01.02.0031
T-Stück AG 1/2" x IG 1/2" x IG 1/2"
Menge: 50,000 St

**01.02.0033 wie vor, jedoch T-Stück AG 3/4" x AG 3/4" x 3/4" Überwurfmutter**
*** wie Position 01.02.0031
T-Stück AG 3/4" x AG 3/4" x 3/4" Überwurfmutter
Menge: 10,000 St

**01.02.0034 wie vor, jedoch T-Stück AG 3/8" x AG 3/8" x 3/8" Überwurfmutter**
*** wie Position 01.02.0031
T-Stück AG 3/8" x AG 3/8" x 3/8" Überwurfmutter
Menge: 10,000 St

**01.02.0035 wie vor, jedoch Wasserstop / Schlauchplatzsicherung 3/4"**
*** wie Position 01.02.0031
Wasserstop / Schlauchplatzsicherung 3/4"
Menge: 6,000 St

**01.02.0036 Eckventil-Thermostat Grohe**
*** Bezugsbeschreibung
Thermostat Regelventil zur Montage auf Eckventilen
verchrohmt, DIN-DVGW, Temperatureinstellung 15-43 Grad C, thermische Desinfektion, Anschluss 3/8'', eingebauter Rückflussverhinderer, Schmutzfangsieb

Fabr.:  Grohe
Typ:  Grotherm Micro
Art-Nr.:  34487000
Menge: 50,000 St

**01.02.0037 Anschluss-Set für Eckventil-Thermostat**
Anschluss-Set für Eckventilthermostat
verchromt, DIN-DVGW, Anschlussmutter 3/8', T-Stück, 2 Abgänge 3/8'' Außengewinde, flexibler Anschlussschlauch

Fabr:  Grohe
Typ:  Grohtherm Micro
Art-Nr.:  47533000
Menge: 28,000 St

**01.02.0038 wie vor, jedoch Hausmarke inkl. Anschlussset**
*** wie Position 01.02.0036
Hausmarke inkl. Anschlussset

Fabr.: '........................................'

Art-Nr: '........................................'
Menge: 24,000 St

**01.02.0039 STIEBEL ELTRON Kleinspeicher, offen, 5 Liter**
STIEBEL ELTRON Kleinspeicher, offen, 5 Liter
Mischwassermenge: 40Grad, 230V, 2,0 kW,  8,3 - 9,1 A, 10A
Temperatureinstellbereich: 35 - 85 Grad C, 5 l/min
Energieeffizienzklasse: A,, Montageart: Untertisch
Wasseranschluss: 3/8", Farbe: weiß

Fabr.:  Stiebel Eltron
Typ:  SNU 5 Plus
Art-Nr.:
Menge: 60,000 St

**01.02.0040 STIEBEL ELTRON Wandspeicher SHZ 30 LCD**
*** Bezugsbeschreibung
STIEBEL ELTRON Wandspeicher SHZ 30 LCD
geschlossen, zur Versorgung mehrere oder einer Entnahmestellen, elektronische Warmwasser- Temperaturregelung 20 - 85°C, Bedienteil mit Funktionstasten und LCD-Anzeige, automatische Verkalkungsanzeige, aktiver Korrosionsschutz durch wartungsfreie Fremdstromanode, Wärmedämmung,
Universal-Heizflansch aus Kupfer für Zwei-/Einkreisbetrieb- /Boilerbetrieb. Leistungseinstellung, Betriebsartenwahl (Zweikreis, Einkreis, Boiler) und Aktivierung Rückwärtssteuerung über Schiebeschalter.

Technische Daten:
Nenninhalt: 30 l
Mischwassermenge 40°C (15°C/65°C): 59 l
Anschlussleistung AC 230 V: 1-4 kW
Anschlussleistung AC 400 V: 1-6 kW
Nennspannung: 230/400 V,Frequenz:50/60 Hz,
Temperatureinstellbereich: 20-85 GradC
max. zulässiger Druck: 0,60 MPa
Prüfdruck: 0,78 MPa,Max.
zulässige Temperatur: 95°C
max. Durchflussmenge: 18 l/min
Bereitschaftsenergieverbrauch/24 h bei 65°C: 0,46 kWh
Energieeffizienzklasse: A
Schutzart (IP): IP25
Bauart geschlossen
Farbe: weiß

Höhe: 770 mm
Breite: 410 mm
Tiefe: 420 mm

Fabr.:  Stiebel Eltron
Typ:  SHZ 30 LCD
Art-Nr:  231251
Menge: 20,000 St

**01.02.0041 wie vor, jedoch Wandspeicher SHZ 50 LCD**
*** wie Position 01.02.0040
Wandspeicher SHZ 50 LCD
Art-Nr: 231252
Menge: 20,000 St

**01.02.0042 wie vor, jedoch Wandspeicher SHZ 80 LCD**
*** wie Position 01.02.0040
Wandspeicher SHZ 80 LCD
Art-Nr: 231253
Menge: 20,000 St

**01.02.0043 STIEBEL ELTRON Komfort-Durchlauferhitzer DHB-E 18/21/24 LCD**
STIEBEL ELTRON Komfort-Durchlauferhitzer DHB-E 18/21/24 LCD
zur Einzel- und Gruppenversorgung, druckfestes Gerät für Druckarmaturen, elektronisch geregelt, gradgenaue Wunschtemperatur bis zur maximalen Leistung, LC-Display zur Temperaturanzeige, drehbare Gerätekappe und Bedieneinheit bei Untertischmontage, universelle Wandmontageleiste, für Aufputz- & Unterputzinstallation mit 3-Wege-Absperrung, schwenkbarer Kaltwassereinlauf, elektronisches Sicherheitskonzept mit Luftblasenerkennung, dauerhafter Verbrühschutz aktivierbar.

Technische Daten:
Nennspannung: 400 V
Nennleistung: 18/21/24 kW
Nennstrom: 29/31/35 A
Absicherung: 32/32/35 A
Frequenz: 50/60 Hz
Frequenz 2: 50/60 Hz
Phasen: 3/PE
Heizsystem Wärmeerzeuger: Blankdraht
Isolierblock: Kunststoff
Wasseranschluss: G 1/2 A
Nenninhalt: 0,4 l
Temperatureinstellung: Off, 20-60°C
Schutzklasse: 1
Kappe und Rückwand: Kunststoff
Schutzart (IP): IP25
Energieeffizienzklasse: A
Farbe: weiß

Höhe: 466mm
Breite: 225 mm
Tiefe: 116 mm

Fabr.:  Stiebel Eltron
Typ:  DHB-E 18/21/24 LCD
Art-Nr.:  236745
Menge: 10,000 St

**01.02.0044 Sicherheitsgruppe Typ 324 1/2" 6 bar, mit Druckminderer**
Sicherheitsgruppe Typ 324 1/2" 6 bar, mit Druckminderer
verchromt, DIN-DVGW, für geschlossene, elektrisch beheizte Trinkwassererw. bis 200 l,  für Wandmontage, Gehäuse aus Preßmessing.
bestehend aus Druckminderer, Absperrventil, Rückflussverhinderer, Prüfvorrichtung, Membransicherheitsventil und Tassensiphon
Technische Daten:
Max. Betriebsdruck: 80 % des Ansprechdrucks des Sicherheitsventils
Max. Betriebstemperatur: 30 °C
Max. Eingangsdruck (Druckminderer): 16 bar

Fabr.: '........................................'

Art-Nr.: '........................................'
Menge: 20,000 St

**01.02.0045 Waschtisch-Befestigungssatz**
Waschtisch-Befestigungssatz
2 x Stockschrauben (M10x140)
2 x Allzweckdübel (14x75)
2 x Kunststoffscheiben mit Bund
2 x Unterlegscheiben
2 x Muttern (SW17)
Menge: 60,000 St

**01.02.0046 Ventilstopfen, Aussendurchmesser 50.5 mm**
Ventilstopfen, Aussendurchmesser 50.5 mm
für Abläufe, mit Edelstahl-Dreiecksbügel montieren
Menge: 16,000 St

**01.02.0047 Kugelkettengarnitur 50 cm lang D= 3,6 mm**
Kugelkettengarnitur 50 cm lang D= 3,6 mm
Messing verchromt, komplett mit 2 Ringen montiert
Menge: 10,000 St

**01.02.0048 Universal-Stopfenventil 1 1/4"**
Universal-Stopfenventil
mit Gewinde 11/4" / Ø 60mm, poliertertes Ventilunterteil aus Messing
Menge: 60,000 St

**01.02.0049 Spülenventil 1 1/2" x 70mm mit Stopfen, mit Schlüsselring**
Spülenventil 1 1/2" x 70mm mit Stopfen, mit Schlüsselring
Ventiloberteil Edelstahl, Ventilunterteil Kunststoff
Menge: 6,000 St

**01.02.0050 Universal-Siebventil 1 1/4" x 60mm**
Universal-Siebventil 1 1/4" x 60mm
mit Siebplatte, poliert
Menge: 14,000 St

**01.02.0051 NEOPERL Reduktion AG 1/2" X IG 3/4"**
*** Bezugsbeschreibung
NEOPERL Reduktion Messing AG 1/2" X IG 3/4"
verchromt, Messing

Fabr.: NEOPERL
Art-Nr: 50536994
Menge: 8,000 St

**01.02.0052 wie vor, jedoch Reduktion IG 3/4" X AG M22X1**
*** wie Position 01.02.0051
Reduktion Messing verchromt IG 3/4" X AG M22X1
Art-Nr.: 50092594
Menge: 12,000 St

**01.02.0053 wie vor, jedoch CASCADE SLC AC, Innenteil mit Dichtung, M22/24**
*** wie Position 01.02.0051
CASCADE SLC AC, Innenteil mit Dichtung, M22/24
Art-Nr.: 1080097
Menge: 160,000 St

**01.02.0054 wie vor, jedoch CASCADE SLC AC, Strahlregler, M22X1**
*** wie Position 01.02.0051
CASCADE SLC AC, Strahlregler, M22X1
Art-Nr: 01060094
Menge: 260,000 St

**01.02.0055 wie vor, jedoch CASCADE SLC AC, Strahlregler, M24X1**
*** wie Position 01.02.0051
CASCADE SLC AC, Strahlregler, M24X1
Art-Nr.: 1070097
Menge: 370,000 St

**01.02.0056 wie vor, jedoch CASCADE SLC, Strahlregler, M28X1**
*** wie Position 01.02.0051
CASCADE SLC, Strahlregler, M28X1
Art-Nr.: 1071094
Menge: 30,000 St

**01.02.0057 wie vor, jedoch NEOSTRAHL LP, M22X1**
*** wie Position 01.02.0051
NEOSTRAHL, LP M22X1
Art-Nr: 1406345
Menge: 12,000 St

**01.02.0058 wie vor, jedoch NEOSTRAHL Laminar Strahlformer M24X1**
*** wie Position 01.02.0051
NEOSTRAHL LP, M24X1
Art-Nr.: 1416345
Menge: 126,000 St

**01.02.0059 Doppel-Quetschverschraubung 3/8" x 10mm**
*** Bezugsbeschreibung
Doppel-Quetschverschraubung 3/8" x 10mm
DIN-DVGW, verchromt, Dichtung NBR, PN 10
Menge: 24,000 St

**01.02.0060 wie vor, jedoch 3/8" x 8mm**
*** wie Position 01.02.0059
Doppel-Quetschverschraubung 3/8" x 8mm
Menge: 28,000 St

**01.02.0061 Flexibler Verbindungsschlauch mit 2 Überwurfmuttern 3/8"**
*** Bezugsbeschreibung
Flexibler Verbindungsschlauch KTWA 300mm mit 2 Überwurfmuttern 3/8"
DIN-DWGW, verchrohmt, Silikon-Inliner, Edelstahldrahtumflechtung
Menge: 16,000 St

**01.02.0062 wie vor, jedoch 3/8" Quetschverschraubung x 3/8" Überwurfmutter**
*** wie Position 01.02.0061
mit 3/8" Quetschverschraubung x 3/8" Überwurfmutter
Menge: 24,000 St

**01.02.0063 wie vor, jedoch 1/2" Überwurfmutter x 10mm Rohrstutzen**
*** wie Position 01.02.0061
mit 1/2" Überwurfmutter x 10mm Rohrstutzen
Menge: 26,000 St

**01.02.0064 wie vor, jedoch 2 x Überwurfmuttern 1/2"**
*** wie Position 01.02.0061
mit 2 x Überwurfmuttern 1/2"
Menge: 8,000 St

**01.02.0065 wie vor, jedoch 2 x Überwurfmuttern 3/8"**
*** wie Position 01.02.0061
mit 2 x Überwurfmuttern 3/8"
Menge: 12,000 St

**01.02.0066 Konus-Quetschverschraubung 3/8" x 10mm**
*** Bezugsbeschreibung
Konus-Quetschverschraubung 3/8" x 10mm
DIN-DVGW, verchrohmt
Menge: 10,000 St

**01.02.0067 wie vor, jedoch 3/8" x 10mm mit Längenausgleich**
*** wie Position 01.02.0066
Konus-Quetschverschraubung 3/8" x 10mm mit Längenausgleich
Menge: 16,000 St

**01.02.0068 Waschtisch-Tassengeruchsverschluss 1 1/4" mit Verstellrohr 75mm**
Waschtisch-Tassensiphon 1 1/4"G mit Verstellrohr 75mm
verchromt

Fabr.:  Viega
Art.-Nr.:  100674
Menge: 30,000 St

**01.02.0069 Waschtisch-Röhrengeruchsverschluss 1 1/4" mit Verstellrohr 75mm**
*** Bezugsbeschreibung
Waschtisch-Röhrengeruchsverschluss 1 1/4" mit Verstellrohr 75mm
verchromt

Fabr.:  Viega
Art-Nr.:  305611
Menge: 66,000 St

**01.02.0070 Waschtisch-Röhrengeruchverschluss 1 1/4" mit Verstellrohr 120mm**
*** wie Position 01.02.0069
mit Verstellrohr 120mm
Art-Nr.:  101572
Menge: 58,000 St

**01.02.0071 Raumspar-Waschtisch-Möbel-Siphon 1 1/4"x DN 32/40**
Raumspar-Waschtisch-Möbel-Siphon 1 1/4"x DN 32/40
mit herausziehbarem Reinigungseinsatz, weiß, Abgangsrohr DN 32 mit Adapter auf DN 40, werkzeuglose Reinigung

Fabr.:  Dallmer
Typ:  137
Art-Nr.:  051103
Menge: 10,000 St

**01.02.0072 Spülen-Röhrengeruchverschluss 1 1/2" x 40/50**
Spülen-Röhrengeruchverschluss 1 1/2" x 40/50
mit flexiblem Abgang, mit Abwasserschlauchanschluss

Fabr.:  Viega
Art-Nr.:  101633
Menge: 12,000 St

**01.02.0073 Einlaufrohr 1 1/4" x 200mm**
Einlaufrohr 1 1/4" x 200mm
verchromt, mit Schlauchverschraubung, mit Einlauf 45°
Menge: 8,000 St

**01.02.0074 Ablaufrohr 1 1/4" x 200mm**
*** Bezugsbeschreibung
Ablaufrohr 1 1/4" x 200mm
verchromt, mit Bördelrand
Menge: 50,000 St

**01.02.0075 wie vor, jedoch Ablaufrohr 1 1/4" x 250mm**
*** wie Position 01.02.0074
Ablaufrohr 1 1/4" x 250mm
Menge: 38,000 St

**01.02.0076 wie vor, jedoch Ablaufrohr 1 1/4" x 300mm**
*** wie Position 01.02.0074
Ablaufrohr 1 1/4" x 300mm
Menge: 8,000 St

**01.02.0077 wie vor, jedoch Ablaufbogen 1 1/4"x 300mm**
*** wie Position 01.02.0074
Ablaufbogen 1 1/4"x 300mm
Menge: 8,000 St

**01.02.0078 Gummi-Gewinde-Nippel 1 1/4" x 32mm**
*** Bezugsbeschreibung
Gummi-Gewinde-Nippel 1 1/4" x 32mm
schwarz, zum Anschluss von Metall- oder Kunststoffrohren, passend Gewinderohre bzw. -bögen mit einem zöllischen Innengewinde.
Menge: 10,000 St

**01.02.0079 wie vor, jedoch 1 1/2" x 32mm**
*** wie Position 01.02.0078
Nippel 1 1/2" x 32mm
Menge: 10,000 St

**01.02.0080 wie vor, jedoch 1 1/2" x 40mm**
*** wie Position 01.02.0078
Nippel 1 1/2" x 40mm
Menge: 10,000 St

**01.02.0081 wie vor, jedoch 2" x 40mm**
*** wie Position 01.02.0078
Nippel 2"x 40mm
Menge: 10,000 St

**01.02.0082 wie vor, jedoch 2" x 50mm**
*** wie Position 01.02.0078
Nippel 2"x 50mm
Menge: 10,000 St

#### 01.03 Sanitärtechnik / Duschen, Bad & Zubehör

**01.03.0001 AP-Einhand-Brausebatterie**
*** Bezugsbeschreibung
AP-Einhand-Brausebatterie
verchromt. DIN-DVGW, geschlossener Metall-Hebelgriff, Keramikkartusche mit Temperaturbegrenzer, variabel einstellbare Mengenbegrenzung, Brauseabgang 1/2'', mit integriertem Rückflussverhinderer, verdeckte S-Anschlüsse, eigensicher gegen Rückfließen.

Fabr.:  Grohe
Typ:  Eurosmart
Art-Nr.:  33555002
Menge: 8,000 St

**01.03.0002 wie vor, jedoch Hausmarke**
*** wie Position 01.03.0001
Hausmarke

Fabr.: '........................................'

Typ: '........................................'

Art-Nr.: '........................................'
Menge: 10,000 St

**01.03.0003 AP-Einhand-Wannenbatterie**
*** Bezugsbeschreibung
Einhand-Wannenbatterie
verchromt, DIN-DVGW, geschlossener Metall-Hebelgriff, Keramikkartusche mit Temperaturbegrenzer, variabel einstellbare Mengenbegrenzung, automatische Umstellung: Wanne/Brause, Auslauf mit Mousseur, Brauseabgang 1/2'' mit integriertem Rückflussverhinderer, verdeckte S-Anschlüsse, eigensicher gegen Rückfließen.

Fabr.:  Grohe
Typ:  Eurosmart
Art-Nr.:  33300003
Menge: 6,000 St

**01.03.0004 wie vor, jedoch Hausmarke**
*** wie Position 01.03.0003
Hausmarke

Fabr.: '........................................'

Typ: '........................................'

Art-Nr.: '........................................'
Menge: 8,000 St

**01.03.0005 AP-Thermostat-Brausebatterie**
*** Bezugsbeschreibung
AP-Thermostat-Brausebatterie, mit RV
verchromt, DIN-DVGW, Kompaktkartusche mit Dehnstoff-Thermoelement, integrierte Mischwasserabsperrung, Keramik-Oberteil 1/2", 180 Grad Brauseabgang unten 1/2", Schmutzfangsiebe, eingebaute Rückflussverhinderer, eigensicher gegen Rückfließen, S-Anschlüsse, Metallrosetten.

Fabr.:  Grohe
Typ:  Grohtherm 800
Art-Nr.  34558
Menge: 6,000 St

**01.03.0006 wie vor, jedoch Hausmarke**
*** wie Position 01.03.0005
Hausmarke

Fabrikat: '........................................'

Typ: '........................................'

Art-Nr. '........................................'
Menge: 8,000 St

**01.03.0007 AP-Thermostat-Wannenbatterie**
*** Bezugsbeschreibung
AP-Thermostat-Wannenbatterie, mit RV
verchromt, DIN-DVGW, Sicherheitssperre bei 38°C, Kompaktkartusche, integrierte Mischwasserabsperrung, automatische Umstellung: Wanne/Brause, Keramik-Oberteil 1/2" , 180 Grad Brauseabgang unten 1/2", Auslauf mit Mousseur, eingebaute Rückflussverhinderer, Schmutzfangsiebe, eigensicher gegen Rückfließen, S-Anschlüsse, Metallrosetten

Fabr.:  Grohe
Typ:  Grohtherm 800
Art-Nr.  34567
Menge: 8,000 St

**01.03.0008 wie vor, jedoch Hausmarke**
*** wie Position 01.03.0007
Hausmarke

Fabrikat: '........................................'

Typ: '........................................'

Art-Nr.: '........................................'
Menge: 8,000 St

**01.03.0009 AP-Thermostat-Brausebatterie-Set inkl. Brausegarnitur**
*** Bezugsbeschreibung
Thermostat-Brausebatterie-Set inkl. Brausegarnitur
bestehend aus:
- Grohtherm 800 Thermostat-Brausebatterie (34 558)
- Tempesta Brausestangenset, 900 mm (26 163)
- chrom
Fabr.:  Grohe
Typ:  Grohtherm 800
Art-Nr.:  34566002
Menge: 6,000 St

**01.03.0010 wie vor, jedoch Hausmarke**
*** wie Position 01.03.0009
Hausmarke

Fabr.: '........................................'

Typ: '........................................'

Art-Nr.: '........................................'
Menge: 6,000 St

**01.03.0011 Handbrause mit 3 Strahlarten**
Handbrause mit 3 Strahlarten
Brausekopfgröße: 100 mm, Strahlartenumstellung durch drehbare Strahlscheibe, Strahlart: Rain, Mono, Massagestrahl, max. Durchflussmenge 19 l/min, mit innenliegender Wasserführung, ausspülbares Schmutzfangsieb, Anschlussgewinde 1/2", Anschlussgröße: DN15

Fabr.:  Hansgrohe
Typ.:  Croma 100 Multi
Art-Nr.:  28535000
Menge: 24,000 St

**01.03.0012 Brauseschlauch 160cm**
Brauseschlauch 160cm
hochwertiger Kunststoffschlauch in Metalloptik, brauseseitiger Drehwirbel gegen lästiges Verdrehen des Brauseschlauches, knickgeschützt

Fabr.:  Hansa
Typ:  Isiflex
Art-Nr.:  28276000
Menge: 24,000 St

**01.03.0013 Vorwand-Duschpaneel mit Selbstschlussthermostat, verchromt**
Vorwand-Duschpaneel
mit Selbstschlussthermostat & Duschkopf COMFORT
Duschpaneel aus stabilem Alu-Strangpressprofil mit hochwertiger eloxierter Oberfläche und integrierter Duscharmatur Montage- und servicefreundlich
durch schwenkbare Frontschale, geeignet für Anschlüsse von hinten bzw. für Vorwandanschlüsse von oben. Armaturengehäuse mit zusätzlicher Aufnahme eines Magnetventils zur thermischen Desinfektion.

Lieferumfang:
- Paneel mit vormontierter Duscharmatur mit integrierter Selbstschlusskartusche und Thermostatkartusche inklusive Verrohrung zwischen Armatur und Duschkopfanschluss
- Thermostatkartusche mit Sicherheitsverriegelung bei Kaltwasserausfall
- Betätigungsknopf Thermostatventil mit Heißwassersperre 38 Grad C
- Arretierscheibe für maximale Temperaturbegrenzung
- 2 Rückflussverhinderer (RV, DIN EN 1717: EB)
- Betätigungsknopf Selbstschluss SC-V
- Duschkopf: Durchfluss 9 l/min, druckunabhängig
- Befestigungsmaterial & Anschlusszubehör
- Durchfluss Armatur: <= 10,0 l/min bei 3 bar Fließdruck
- Fließdruck: 1,5 - 5,0 bar
- Warmwassertemperatur max. 70 C Grad (Kurzzeit)
- Laufzeiteinstellung: 5 - 30 s
- Abmessung: 1200 mm x 226 mm x 115 mm
- Paneel vorbereitet zum Anschluss an bestehende Vorwandanschlüsse von hinten  sowie Vorwandzuleitungen von oben
- Paneel aus Alu / Wasserstrecke aus entzinkungsbeständigem Messing konform TrinkwV / Betätigungen aus Messing
- verchromt
- Dimension: 1/2" AG
- Oberfläche: Alu-eloxiert

Fabr.:  Schell
Typ:  LINUS DP-SC-T
Art-Nr.  008020899
Menge: 8,000 St

#### 01.04 Sanitärtechnik / Rohre & Zubehör

**01.04.0001 Raxofix-Mehrschichtverbundrohr 16 x 2.2mm**
*** Bezugsbeschreibung
Raxofix-Mehrschichtverbundrohr 16 x 2.2mm
DIN-DVGW, für Trinkwasser- und Heizungs-Installationen, aus formstabilen grauen Mehrschichtverbundrohr nach DIN EN ISO 21003-2, diffusionsdicht, Verbindung mit Raxofix-Verbinder aus Siliziumbronze, als druckverlustoptimiertes System, ohne Schutzrohr, 5 m in Stangen,

Fabr.:  Viega
Typ:  Raxofix
Art-Nr.:  645847
Menge: 40,000 m

**01.04.0002 wie vor, jedoch Mehrschichtverbundrohr 20 x 2.8mm**
*** wie Position 01.04.0001
Mehrschichtverbundrohr 20 x 2.8mm
Art-Nr.:  645 854
Menge: 30,000 m

**01.04.0003 wie vor, jedoch Mehrschichtverbundrohr 25 x 2.7mm**
*** wie Position 01.04.0001
Mehrschichtverbundrohr 25 x 2.7mm
Art-Nr.: 645 861
Menge: 10,000 m

**01.04.0004 wie vor, jedoch Kupplung d16**
*** wie Position 01.04.0001
Kupplung d16
Art-Nr.:  646806
Menge: 10,000 St

**01.04.0005 wie vor, jedoch Kupplung d20**
*** wie Position 01.04.0001
Kupplung d20
Art-Nr.:  646813
Menge: 8,000 St

**01.04.0006 wie vor, jedoch Kupplung d20 x 16**
*** wie Position 01.04.0001
Kupplung d20 x 16
Art-Nr.:  646820
Menge: 6,000 St

**01.04.0007 wie vor, jedoch Kupplung d25**
*** wie Position 01.04.0001
Kupplung d25
Art-Nr.:  646837
Menge: 10,000 St

**01.04.0008 wie vor, jedoch Kupplung d25 x 16**
*** wie Position 01.04.0001
Kupplung d25 x 16
Art-Nr.:  646844
Menge: 12,000 St

**01.04.0009 wie vor, jedoch Kupplung d25 x 20**
*** wie Position 01.04.0001
Kupplung d25 x 20
Art-Nr.:  646851
Menge: 8,000 St

**01.04.0010 wie vor, jedoch Einsteckstück d16 x 15**
*** wie Position 01.04.0001
Einsteckstück d16 x 15
Art-Nr.:  646554
Menge: 18,000 St

**01.04.0011 wie vor, jedoch Einsteckstück d16 x 18**
*** wie Position 01.04.0001
Einsteckstück d16 x 18
Art-Nr.:  646561
Menge: 16,000 St

**01.04.0012 wie vor, jedoch Einsteckstück d20 x 18**
*** wie Position 01.04.0001
Einsteckstück d20 x 18
Art-Nr.:  646578
Menge: 22,000 St

**01.04.0013 wie vor, jedoch Einsteckstück d20 x 22**
*** wie Position 01.04.0001
Einsteckstück d20 x 22
Art-Nr.:  646585
Menge: 4,000 St

**01.04.0014 wie vor, jedoch Einsteckstück d25 x 22**
*** wie Position 01.04.0001
Einsteckstück d25 x 22
Art-Nr.:  646592
Menge: 12,000 St

**01.04.0015 wie vor, jedoch Übergangsstück d16 x 15**
*** wie Position 01.04.0001
Übergangsstück d16 x 15
Art-Nr.:  646707
Menge: 18,000 St

**01.04.0016 wie vor, jedoch Übergangsstück d16 x 18**
*** wie Position 01.04.0001
Übergangsstück d16 x 18
Art-Nr.:  646714
Menge: 4,000 St

**01.04.0017 wie vor, jedoch Übergangsstück d20 x 15**
*** wie Position 01.04.0001
Übergangsstück d20 x 15
Art-Nr.: 646721
Menge: 30,000 St

**01.04.0018 wie vor, jedoch Übergangsstück d20 x 18**
*** wie Position 01.04.0001
Übergangsstück d20 x 18
Art-Nr.:  646738
Menge: 16,000 St

**01.04.0019 wie vor, jedoch Übergangsstück d20 x 22**
*** wie Position 01.04.0001
Übergangsstück d20 x 22
Art-Nr.:  646745
Menge: 8,000 St

**01.04.0020 wie vor, jedoch Übergangsstück d25 x 22**
*** wie Position 01.04.0001
Übergangsstück d25 x 22
Art-Nr.:  646752
Menge: 12,000 St

**01.04.0021 wie vor, jedoch Bogen 45° d25**
*** wie Position 01.04.0001
Bogen 45° d25
Art-Nr.: 647070
Menge: 14,000 St

**01.04.0022 wie vor, jedoch Bogen 90° d16**
*** wie Position 01.04.0001
Bogen 90° d16
Art-Nr.: 647001
Menge: 8,000 St

**01.04.0023 wie vor, jedoch Bogen 90° d20**
*** wie Position 01.04.0001
Bogen 90° d20
Art-Nr.: 647018
Menge: 16,000 St

**01.04.0024 wie vor, jedoch Bogen 90° d25**
*** wie Position 01.04.0001
Bogen 90° d25
Art-Nr.: 647025
Menge: 6,000 St

**01.04.0025 wie vor, jedoch T-Stück d16-16-16**
*** wie Position 01.04.0001
T-Stück d16-16-16
Art-Nr.: 647278
Menge: 10,000 St

**01.04.0026 wie vor, jedoch T-Stück d16-20-16**
*** wie Position 01.04.0001
T-Stück d16-20-16
Art-Nr.: 647285
Menge: 10,000 St

**01.04.0027 wie vor, jedoch T-Stück d20-20-20**
*** wie Position 01.04.0001
T-Stück d20-20-20
Art-Nr.: 647292
Menge: 14,000 St

**01.04.0028 wie vor, jedoch T-Stück d20-16-16**
*** wie Position 01.04.0001
T-Stück d20-16-16
Art-Nr.: 647308
Menge: 6,000 St

**01.04.0029 wie vor, jedoch T-Stück d20-16-20**
*** wie Position 01.04.0001
T-Stück d20-16-20
Art-Nr.: 647315
Menge: 10,000 St

**01.04.0030 wie vor, jedoch T-Stück d20-20-16**
*** wie Position 01.04.0001
T-Stück d20-20-16
Art-Nr.: 647322
Menge: 14,000 St

**01.04.0031 wie vor, jedoch T-Stück d25-25-25**
*** wie Position 01.04.0001
T-Stück d25-25-25
Art-Nr.: 647339
Menge: 8,000 St

**01.04.0032 wie vor, jedoch T-Stück d25-16-16**
*** wie Position 01.04.0001
T-Stück d25-16-16
Art-Nr.: 647346
Menge: 6,000 St

**01.04.0033 wie vor, jedoch T-Stück d25-16-20**
*** wie Position 01.04.0001
T-Stück d25-16-20
Art-Nr.: 647353
Menge: 4,000 St

**01.04.0034 wie vor, jedoch T-Stück d25-16-25**
*** wie Position 01.04.0001
T-Stück d25-16-25
Art-Nr.: 647360
Menge: 12,000 St

**01.04.0035 wie vor, jedoch T-Stück d25-20-20**
*** wie Position 01.04.0001
T-Stück d25-20-20
Art-Nr.: 647377
Menge: 14,000 St

**01.04.0036 wie vor, jedoch T-Stück d25-20-25**
*** wie Position 01.04.0001
T-Stück d25-20-25
Art-Nr.: 647384
Menge: 6,000 St

**01.04.0037 wie vor, jedoch T-Stück d25-25-16**
*** wie Position 01.04.0001
T-Stück d25-25-16
Art-Nr.: 647391
Menge: 10,000 St

**01.04.0038 wie vor, jedoch T-Stück d25-25-20**
*** wie Position 01.04.0001
T-Stück d25-25-20
Art-Nr.: 738457
Menge: 8,000 St

**01.04.0039 Geberit Mapress Edelstahl Systemrohr CrNiMo d15 x 1mm**
*** Bezugsbeschreibung
Geberit Mapress Edelstahl Systemrohr CrNiMo d15 x 1mm
DIN-DVGW, für Trinkwasseranlagen aus nichtrostendem CrNiMo- Stahl, Werkstoff Nr.: 1.4401, nach DIN EN 10088.

Systemkomponenten Geberit Mapress:
Geberit Mapress Edelstahl Systemrohre 1.4401 (CrNiMoStahl), d12 - d108 mm,  geprüft nach DVGW Arbeitsblatt GW 541 und Werksnorm, erhöhter Molybdängehalt von mindestens 2,2%, mit zusätzlich innen geglätteter Schweißnaht, biegbar, LABS-frei gemäß der Richtlinie VDMA 24364 Prüfklasse A1, Rohrenden hygienisch verschlossen, Rohrlänge 6 m.

Geberit Mapress Edelstahl Pressfittings d12 - d54 mm, aus CrNiMo-Stahl, Werkstoff Nr.: 1.4401 mit Pressindikator zur Erkennung nicht verpresster
Verbindung vor der Druckprobe, hygieneunterstützendem Verschlussstopfen und Konturdichtringen aus Butylkautschuk (CIIR) schwarz.

Fabr.:  Geberit
Typ:  Mapress Edelstahl 1.4401
Art-Nr.:  39002
Menge: 24,000 m

**01.04.0040 wie vor, jedoch Systemrohr CrNiMo d18 x 1mm**
*** wie Position 01.04.0039
Systemrohr CrNiMo d18 x 1mm
Art-Nr.:  39003
Menge: 36,000 m

**01.04.0041 wie vor, jedoch Systemrohr CrNiMo d22 x 1,2mm**
*** wie Position 01.04.0039
Systemrohr CrNiMo d22 x 1,2mm
Art-Nr.:  39004
Menge: 12,000 m

**01.04.0042 wie vor, jedoch Systemrohr CrNiMo d28 x 1,2mm**
*** wie Position 01.04.0039
Systemrohr CrNiMo d28 x 1,2mm
Art-Nr.:  39005
Menge: 12,000 m

**01.04.0043 wie vor, jedoch Rohrnippel d15**
*** wie Position 01.04.0039
Rohrnippel d15
Art-Nr.:  32050
Menge: 10,000 St

**01.04.0044 wie vor, jedoch Rohrnippel d18**
*** wie Position 01.04.0039
Rohrnippel d18
Art-Nr.:  32051
Menge: 12,000 St

**01.04.0045 wie vor, jedoch Rohrnippel d22**
*** wie Position 01.04.0039
Rohrnippel d22
Art-Nr.:  32052
Menge: 6,000 St

**01.04.0046 wie vor, jedoch Rohrnippel d28**
*** wie Position 01.04.0039
Rohrnippel d28
Art-Nr.:  32053
Menge: 14,000 St

**01.04.0047 wie vor, jedoch Muffe d15**
*** wie Position 01.04.0039
Muffe d15
Art-Nr.:  32002
Menge: 16,000 St

**01.04.0048 wie vor, jedoch Muffe d18**
*** wie Position 01.04.0039
Muffe d18
Art-Nr.:  32003
Menge: 8,000 St

**01.04.0049 wie vor, jedoch Muffe d22**
*** wie Position 01.04.0039
Muffe d22
Art-Nr.:  32004
Menge: 6,000 St

**01.04.0050 wie vor, jedoch Muffe d28**
*** wie Position 01.04.0039
Muffe d28
Art-Nr.:  32005
Menge: 14,000 St

**01.04.0051 wie vor, jedoch Reduktion mit Einschubende d18-15**
*** wie Position 01.04.0039
Reduktion mit Einschubende d18-15
Art-Nr.:  32303
Menge: 6,000 St

**01.04.0052 wie vor, jedoch Reduktion mit Einschubende d22-15**
*** wie Position 01.04.0039
Reduktion mit Einschubende d22-15
Art-Nr.:  32305
Menge: 4,000 St

**01.04.0053 wie vor, jedoch Reduktion mit Einschubende d22-18**
*** wie Position 01.04.0039
Reduktion mit Einschubende d22-18
Art-Nr.:  32306
Menge: 10,000 St

**01.04.0054 wie vor, jedoch Reduktion mit Einschubende d28-15**
*** wie Position 01.04.0039
Reduktion mit Einschubende d28-15
Art-Nr.:  32307
Menge: 14,000 St

**01.04.0055 wie vor, jedoch Reduktion mit Einschubende d28-18**
*** wie Position 01.04.0039
Reduktion mit Einschubende d28-18
Art-Nr.:  32308
Menge: 8,000 St

**01.04.0056 wie vor, jedoch Reduktion mit Einschubende d28-22**
*** wie Position 01.04.0039
Reduktion mit Einschubende d28-22
Art-Nr.:  32309
Menge: 4,000 St

**01.04.0057 wie vor, jedoch Bogen 45° d15**
*** wie Position 01.04.0039
Bogen 45° d15
Art-Nr.:  30602
Menge: 14,000 St

**01.04.0058 wie vor, jedoch Bogen 45° d18**
*** wie Position 01.04.0039
Bogen 45° d18
Art-Nr.:  30603
Menge: 12,000 St

**01.04.0059 wie vor, jedoch Bogen 45° d22**
*** wie Position 01.04.0039
Bogen 45° d22
Art-Nr.:  30604
Menge: 8,000 St

**01.04.0060 wie vor, jedoch Bogen 45° d28**
*** wie Position 01.04.0039
Bogen 45° d28
Art-Nr.:  30605
Menge: 6,000 St

**01.04.0061 wie vor, jedoch Bogen 90° d15**
*** wie Position 01.04.0039
Bogen 90° d15
Art-Nr.:  30102
Menge: 12,000 St

**01.04.0062 wie vor, jedoch Bogen 90° d18**
*** wie Position 01.04.0039
Bogen 90° d18
Art-Nr.:  30103
Menge: 18,000 St

**01.04.0063 wie vor, jedoch Bogen 90° d22**
*** wie Position 01.04.0039
Bogen 90° d22
Art-Nr.:  30104
Menge: 10,000 St

**01.04.0064 wie vor, jedoch Bogen 90° d28**
*** wie Position 01.04.0039
Bogen 90° d28
Art-Nr.:  30105
Menge: 6,000 St

**01.04.0065 wie vor, jedoch Bogen 45° d15 mit Einschubende**
*** wie Position 01.04.0039
Bogen 45° d15 mit Einschubende
Art-Nr.:  30702
Menge: 12,000 St

**01.04.0066 wie vor, jedoch Bogen 45° d18 mit Einschubende**
*** wie Position 01.04.0039
Bogen 45° d18 mit Einschubende
Art-Nr.:  30703
Menge: 16,000 St

**01.04.0067 wie vor, jedoch Bogen 45° d22 mit Einschubende**
*** wie Position 01.04.0039
Bogen 45° d22 mit Einschubende
Art-Nr.:  30704
Menge: 10,000 St

**01.04.0068 wie vor, jedoch Bogen 45° d28 mit Einschubende**
*** wie Position 01.04.0039
Bogen 45° d28 mit Einschubende
Art-Nr.:  30705
Menge: 6,000 St

**01.04.0069 wie vor, jedoch Bogen 90° d15 mit Einschubende**
*** wie Position 01.04.0039
Bogen 90° d15 mit Einschubende
Art-Nr.:  30302
Menge: 14,000 St

**01.04.0070 wie vor, jedoch Bogen 90° d18 mit Einschubende**
*** wie Position 01.04.0039
Bogen 90° d18 mit Einschubende
Art-Nr.:  30303
Menge: 16,000 St

**01.04.0071 wie vor, jedoch Bogen 90° d22 mit Einschubende**
*** wie Position 01.04.0039
Bogen 90° d22 mit Einschubende
Art-Nr.:  30304
Menge: 8,000 St

**01.04.0072 wie vor, jedoch Bogen 90° d28 mit Einschubende**
*** wie Position 01.04.0039
Bogen 90° d28 mit Einschubende
Art-Nr.:  30305
Menge: 6,000 St

**01.04.0073 wie vor, jedoch T-Stück egal, d15-15-15**
*** wie Position 01.04.0039
T-Stück egal, d15-15-15
Art-Nr.:  31002
Menge: 6,000 St

**01.04.0074 wie vor, jedoch T-Stück egal, d18-18-18**
*** wie Position 01.04.0039
T-Stück egal, d18-18-18
Art-Nr.:  31003
Menge: 4,000 St

**01.04.0075 wie vor, jedoch T-Stück egal, d22-22-22**
*** wie Position 01.04.0039
T-Stück egal, d22-22-22
Art-Nr.:  31004
Menge: 12,000 St

**01.04.0076 wie vor, jedoch T-Stück egal, d28-28-28**
*** wie Position 01.04.0039
T-Stück egal, d28-28-28
Art-Nr.:  31005
Menge: 10,000 St

**01.04.0077 wie vor, jedoch T-Stück reduziert, d18-15-15**
*** wie Position 01.04.0039
T-Stück reduziert, d18-15-15
Art-Nr.:  31208
Menge: 6,000 St

**01.04.0078 wie vor, jedoch T-Stück reduziert, d18-15-18**
*** wie Position 01.04.0039
T-Stück reduziert, d18-15-18
Art-Nr.:  31204
Menge: 8,000 St

**01.04.0079 wie vor, jedoch T-Stück reduziert, d22-15-22**
*** wie Position 01.04.0039
T-Stück reduziert, d22-15-22
Art-Nr.:  31206
Menge: 14,000 St

**01.04.0080 wie vor, jedoch T-Stück reduziert, d22-15-18**
*** wie Position 01.04.0039
T-Stück reduziert, d22-15-18
Art-Nr.:  31227
Menge: 12,000 St

**01.04.0081 wie vor, jedoch T-Stück reduziert, d22-15-22**
*** wie Position 01.04.0039
T-Stück reduziert, d22-15-22
Art-Nr.:  31207
Menge: 8,000 St

**01.04.0082 wie vor, jedoch T-Stück reduziert, d22-18-22**
*** wie Position 01.04.0039
T-Stück reduziert, d22-18-22
Art-Nr.:  31228
Menge: 6,000 St

**01.04.0083 wie vor, jedoch T-Stück reduziert, d28-15-28**
*** wie Position 01.04.0039
T-Stück reduziert, d28-15-28
Art-Nr.:  31209
Menge: 12,000 St

**01.04.0084 wie vor, jedoch T-Stück reduziert, d28-18-28**
*** wie Position 01.04.0039
T-Stück reduziert, d28-18-28
Art-Nr.:  31210
Menge: 6,000 St

**01.04.0085 wie vor, jedoch T-Stück reduziert, d28-22-22**
*** wie Position 01.04.0039
T-Stück reduziert, d28-22-22
Art-Nr.:  31234
Menge: 14,000 St

**01.04.0086 wie vor, jedoch T-Stück reduziert, d28-22-28**
*** wie Position 01.04.0039
T-Stück reduziert, d28-22-28
Art-Nr.:  31211
Menge: 6,000 St

**01.04.0087 Langnippel Nr.3530 1 1/4" x 60mm, Rotguss**
*** Bezugsbeschreibung
Langnippel Nr.3530 1 1/4" x 60mm, Rotguss
DIN-DVGW
Menge: 14,000 St

**01.04.0088 wie vor, jedoch Stopfen Nr.290 1/2"**
*** wie Position 01.04.0087
Stopfen Nr.290 1/2"
Menge: 8,000 St

**01.04.0089 Verschlußkappe IG 3/8", Messing**
*** Bezugsbeschreibung
Verschlußkappe IG 3/8"
Messing, DIN-DVGW
Menge: 10,000 St

**01.04.0090 wie vor, jedoch Verschlußkappe IG 1/2"**
*** wie Position 01.04.0089
Verschlußkappe IG 1/2"
Menge: 14,000 St

**01.04.0091 wie vor, jedoch Verschlußkappe IG 3/4"**
*** wie Position 01.04.0089
Verschlußkappe IG 3/4"
Menge: 6,000 St

**01.04.0092 wie vor, jedoch Doppelnippel 1/2"**
*** wie Position 01.04.0089
Doppelnippel 1/2"
Menge: 6,000 St

**01.04.0093 wie vor, jedoch Stopfen 1/2"**
*** wie Position 01.04.0089
Stopfen 1/2"
Menge: 6,000 St

**01.04.0094 wie vor, jedoch T-Stück 1/2"**
*** wie Position 01.04.0089
T-Stück 1/2" IG
Menge: 4,000 St

**01.04.0095 wie vor, jedoch T-Stück 3/4"**
*** wie Position 01.04.0089
T-Stück 3/4" IG
Menge: 8,000 St

**01.04.0096 wie vor, jedoch T-Stück 1"**
*** wie Position 01.04.0089
T-Stück 1"
Menge: 4,000 St

**01.04.0097 wie vor, jedoch Hahnverlängerung 3/8" x 10mm**
*** wie Position 01.04.0089
Hahnverlängerung 3/8" x 10mm
Menge: 14,000 St

**01.04.0098 wie vor, jedoch Hahnverlängerung 1/2" x 10mm**
*** wie Position 01.04.0089
Hahnverlängerung 1/2" x 10mm
Menge: 8,000 St

**01.04.0099 Doppelnippel 1/2", verchromt**
*** Bezugsbeschreibung
Doppelnippel 1/2", verchromt
DIN-DVGW
Menge: 10,000 St

**01.04.0100 wie vor, jedoch Doppelnippel 3/4"**
*** wie Position 01.04.0099
Doppelnippel 3/4"
Menge: 16,000 St

**01.04.0101 wie vor, jedoch Reduziernippel 1/2" x 3/8"**
*** wie Position 01.04.0099
Reduziernippel 1/2" x 3/8"
Menge: 8,000 St

**01.04.0102 wie vor, jedoch Reduziernippel 3/4" x 1/2"**
*** wie Position 01.04.0099
Reduziernippel 3/4" x 1/2"
Menge: 6,000 St

**01.04.0103 wie vor, jedoch Hahnverlängerung 1/2" x 20mm**
*** wie Position 01.04.0099
Hahnverlängerung 1/2" x  20mm
Menge: 10,000 St

**01.04.0104 Rohrschelle CLIC 16-18mm 3/8"**
*** Bezugsbeschreibung
Rohrschelle CLIC 16-18mm 3/8"
für Stahl/Metall/Abflussrohr, Anschlussmutter M8 bis 2" und M8/M10 über 2" bis 4", Schallschutzeinlage aus hochwertigem EPDM entspricht DIN 4109, temperaturbeständig von-50 °C bis + 110 °C, chemisch beständig gegen Säuren, Laugen, alkoholische Lösungen, elektrolytisch verzinkt

Fabr.:  CONEL
Typ:  CLIC
Art-Nr.:  CCLR18
Menge: 40,000 St

**01.04.0105 wie vor, jedoch 19-22mm 1/2"**
*** wie Position 01.04.0104
Rohrschelle 19-22mm 1/2"
Produkt-Nr.: CCLR22
Menge: 60,000 St

**01.04.0106 wie vor, jedoch 23-27mm 3/4"**
*** wie Position 01.04.0104
Rohrschelle 23-27mm 3/4"
Art-Nr.: CCLR27
Menge: 40,000 St

**01.04.0107 wie vor, jedoch 28-30mm**
*** wie Position 01.04.0104
Rohrschelle 28-30 mm
Art-Nr.: CCLR30
Menge: 80,000 St

**01.04.0108 wie vor, jedoch 2-35mm 1"**
*** wie Position 01.04.0104
Rohrschelle 32-35mm 1"
Art-Nr.: CCLR35
Menge: 20,000 St

#### 01.05 Sanitärtechnik / Sonstiges

**01.05.0001 Systemtrenner Braukmann BA 295 D-WH 3/4" mit Gewindeanschluss 1"**
*** Bezugsbeschreibung
Systemtrenner BA 295 D - 3/4 WH
DIN-DVGW, Gehäuse aus bleifreiem Messing, Dichtelemente aus trinkwassergeeigneten Elastomeren. Kartuscheneinsatz und Rückflussverhinderer aus hochwertigem Kunststoff, Hauptgehäuse mit Anschluss zur Nichttrinkwasserseite um 360° drehbar. Abgesichert werden Flüssigkeiten bis einschließlich Flüssigkeitskategorie 4 nach EN 1717 und DIN 1988-100.

Wartungspflichtige Armatur nach DIN EN 806-5.
Max. Mediumtemperatur: 65 °C
Flüssigkeitskategorie (DIN EN 1717): 4
Werkstoff des Gehäuses: bleifreies Messing
Kvs-Wert: 2,8
Nenndruck: PN 10
Nennweite: 3/4"
Schutzklasse: BA
Medium: Trinkwasser

Fabr.:  Resideo
Typ:  BA295D
Art-Nr.:  BA295D34LFWC
Menge: 20,000 St

**01.05.0002 wie vor, jedoch Hausmarke**
*** wie Position 01.05.0001
Hausmarke

Fabr.: '........................................'

Typ: '........................................'

Art-Nr.: '........................................'
Menge: 20,000 St

**01.05.0003 KFE-Hahn 1/2", vernickelt u. selbstdichtend**
KFE-Hahn 1/2", vernickelt, selbstdichtend
DIN-DVGW, Kugelhahn für das Füllen und Entleeren von Trinkwasseranlagen und Warmwasser-Heizungsanlage, selbstdichtend mit Gewindeeinschneiddichtung aus EPDM. Schwere Bauform aus vernickeltem Pressmessing. Flügelgriff
entsprechend dem Einsatzzweck abnehmbar. Hartverchromte Kugel mit vollem Durchgang in Teflon gelagert. Blindkappe mit Edelstahl- Schwenkbügel auch zur Betätigung verwendbar, mit Stellungsanzeige und festem Anschlag. Fixierung der Einbaulage mittels Kontermutter. Betätigungsspindel mit  doppelter O-Ring-Dichtung aus EPDM. Entzinkungsbeständiger Einschraubnippel.
Menge: 24,000 St

**01.05.0004 Universal-Kugelhahn 1/2" IG, Messing für Trinkwasser/Gas**
*** Bezugsbeschreibung
Universal-Kugelhahn 1/2" IG, Messing für Trinkwasser/Gas
DIN-DVGW,  Muffen-Kugelhahn aus Messing für Druckluft, Trinkwasser, Öl, Lösungsmittel, Gas, Gehäuse aus Messing, verchromt, voller Durchgang nach DIN EN 1983, Hebelgriff aus Stahl verzinkt mit Kunststoffummantelung, silikonfrei, wartungsfrei
Technische Daten
Typ: 984
Ausführung: IG/IG nach ISO 7/1
DN: 15
PN: 40 bar, bei Gas MOP 5
bei Trinkwasser PN 10
Material: Messing CW617N verchromt
Kugel: Messing CW617N verchromt
Dichtung: Teflon
Spindel: Messing, ausblassicher,
Schaltwellend.: NBR Perbunan + Viton
Temperatur: -20°C bis +170°C
Menge: 50,000 St

**01.05.0005 wie vor, jedoch 3/4" IG**
*** wie Position 01.05.0004
Kugelhahn 3/4" IG
Menge: 20,000 St

**01.05.0006 wie vor, jedoch 1" IG**
*** wie Position 01.05.0004
Kugelhahn 1" IG
Menge: 20,000 St

**01.05.0007 Auslaufventil 1/2" mit Steckschlüssel-Oberteil, Rohrbelüfter, matt verchromt**
*** Bezugsbeschreibung
Auslaufventil 1/2" mit Steckschlüssel-Oberteil, mit Rohrbelüfter
DIN-DVGW, mit Schlauchverschraubung 3/4 Zoll, matt verchromt

Werkstoff nach TrinkwV und UBA
Gehäuse Messing
Dichtungen EPDM
Anschlussart Aussengewinde
Betriebsdruck max. 10 bar (PN 10)
Betriebstemperatur max. 90°C
Geräuschprüfzeichen PA-IX 6820/II
G-Gewinde ISO 228 Teil 1
Menge: 18,000 St

**01.05.0008 wie vor, jedoch 3/4"**
*** wie Position 01.05.0007
Auslaufventil 3/4"
Menge: 10,000 St

**01.05.0009 wie vor, jedoch 1/2" mit Rückflussverhinderer**
*** wie Position 01.05.0007
Auslaufventil 1/2", mit Rückflussverhinderer
Menge: 10,000 St

**01.05.0010 wie vor, jedoch 3/4", mit Rückflussverhinderer**
*** wie Position 01.05.0007
Auslaufventil 3/4", mit Rückflussverhinderer
Menge: 10,000 St

**01.05.0011 Auslaufventil 1/2" mit Steckschlüssel-Oberteil, Rohrbelüfter, verchromt**
*** Bezugsbeschreibung
Auslaufventil 1/2" mit Steckschlüssel-Oberteil, Rohrbelüfter
DIN-DVGW, mit Schlauchverschraubung 3/4 Zoll, verchromt

Werkstoff nach TrinkwV und UBA
Gehäuse Messing
Dichtungen EPDM
Anschlussart Aussengewinde
Betriebsdruck max. 10 bar (PN 10)
Betriebstemperatur max. 90°C
Geräuschprüfzeichen PA-IX 6820/II
G-Gewinde ISO 228 Teil 1
Menge: 18,000 St

**01.05.0012 wie vor, jedoch 3/4"**
*** wie Position 01.05.0011
Auslaufventil 3/4"
Menge: 10,000 St

**01.05.0013 wie vor, jedoch 1/2", mit Rückflussverhinderer**
*** wie Position 01.05.0011
Auslaufventil 1/2", mit Rückflussverhinderer
Menge: 10,000 St

**01.05.0014 wie vor, jedoch 3/4", mit Rückflussverhinderer**
*** wie Position 01.05.0011
Auslaufventil 3/4", mit Rückflussverhinderer
Menge: 10,000 St

**01.05.0015 Auslaufventil 1/2" mit Knebel, Rohrbelüfter, matt verchromt**
*** Bezugsbeschreibung
Auslaufventil 1/2" mit Knebel, Rohrbelüfter
DIN-DVGW, mit Schlauchverschraubung 3/4 Zoll, matt verchromt

Werkstoff nach TrinkwV und UBA
Gehäuse Messing
Dichtungen EPDM
Anschlussart Aussengewinde
Betriebsdruck max. 10 bar (PN 10)
Betriebstemperatur max. 90°C
Geräuschprüfzeichen PA-IX 6820/II
G-Gewinde ISO 228 Teil 1
Menge: 18,000 St

**01.05.0016 wie vor, jedoch 3/4"**
*** wie Position 01.05.0015
Auslaufventil 3/4"
Menge: 10,000 St

**01.05.0017 wie vor, jedoch 1/2", mit Rückflussverhinderer**
*** wie Position 01.05.0015
Auslaufventil 1/2", mit Rückflussverhinderer
Menge: 10,000 St

**01.05.0018 wie vor, jedoch 3/4", mit Rückflussverhinderer**
*** wie Position 01.05.0015
Auslaufventil 3/4", mit Rückflussverhinderer
Menge: 10,000 St

**01.05.0019 Auslaufventil 1/2" mit Knebel, Rohrbelüfter, verchrohmt**
*** Bezugsbeschreibung
Auslaufventil 1/2" mit Knebel, Rohrbelüfter
DIN-DVGW, mit Schlauchverschraubung 3/4 Zoll, verchromt

Werkstoff nach TrinkwV und UBA
Gehäuse Messing
Dichtungen EPDM
Anschlussart Aussengewinde
Betriebsdruck max. 10 bar (PN 10)
Betriebstemperatur max. 90°C
Geräuschprüfzeichen PA-IX 6820/II
G-Gewinde ISO 228 Teil 1
Menge: 18,000 St

**01.05.0020 wie vor, jedoch 3/4"**
*** wie Position 01.05.0019
Auslaufventil 3/4"
Menge: 10,000 St

**01.05.0021 wie vor, jedoch 1/2", mit Rückflussverhinderer**
*** wie Position 01.05.0019
Auslaufventil 1/2", mit Rückflussverhinderer
Menge: 10,000 St

**01.05.0022 wie vor, jedoch 3/4", mit Rückflussverhinderer**
*** wie Position 01.05.0019
Auslaufventil 3/4", mit Rückflussverhinderer
Menge: 10,000 St

**01.05.0023 Steckschlüssel für Auslaufventil 3/8" - 3/4"**
Steckschlüssel für Auslaufventil 3/8" - 3/4"
Vierkant für Steckschlüssel-Oberteil, 6,5mm
Menge: 12,000 St

**01.05.0024 Oberteil mit Handrad 1/2", kurz, für Durchgang- / Schrägsitzventil, steigende Spindel**
*** Bezugsbeschreibung
Oberteil mit Handrad 1/2", kurz, für Durchgang- / Schrägsitzventil
DIN-DVGW, steigende Spindel
Werkstoff nach TrinkwV und UBA
Messing
Kegeldichtung EPDM
Oberteildichtung EPDM
O-Ring EPDM
Anschlussart Aussengewinde
Betriebsdruck max. 10 bar (PN 10)
Betriebstemperatur max. 90°C
G-Gewinde ISO 228 Teil 1
Menge: 40,000 St

**01.05.0025 wie vor, jedoch 3/4"**
*** wie Position 01.05.0024
Oberteil 3/4"
Menge: 40,000 St

**01.05.0026 wie vor, jedoch 1"**
*** wie Position 01.05.0024
Oberteil 1"
Menge: 40,000 St

**01.05.0027 wie vor, jedoch 1 1/4"**
Oberteil 1 1/4"
Menge: 40,000 St

**01.05.0028 Oberteil mit Handrad 1/2", lang, für Schrägsitzventil, steigende Spindel**
*** Bezugsbeschreibung
Oberteil mit Handrad 1/2", lang, für Schrägsitzventil
DIN-DVGW, steigende Spindel
Werkstoff nach TrinkwV und UBA
Messing
Kegeldichtung EPDM
Oberteildichtung EPDM
O-Ring EPDM
Anschlussart Aussengewinde
Betriebsdruck max. 10 bar (PN 10)
Betriebstemperatur max. 90°C
G-Gewinde ISO 228 Teil 1
Menge: 40,000 St

**01.05.0029 wie vor, jedoch 3/4"**
*** wie Position 01.05.0028
Oberteil 3/4"
Menge: 40,000 St

**01.05.0030 wie vor, jedoch 1"**
*** wie Position 01.05.0028
Oberteil 1"
Menge: 40,000 St

**01.05.0031 wie vor, jedoch 1 1/4"**
*** wie Position 01.05.0028
Oberteil 1 1/4"
Menge: 40,000 St

**01.05.0032 Oberteil mit Handrad 1/2" für KFR-Ventil, steigende Spindel**
*** Bezugsbeschreibung
Oberteil mit Handrad 1/2" für KFR-Ventil
DIN-DVGW, steigende Spindel
Werkstoff nach TrinkwV und UBA
Messing
Kegeldichtung EPDM
Oberteildichtung EPDM
O-Ring EPDM
Anschlussart Aussengewinde
Betriebsdruck max. 10 bar (PN 10)
Betriebstemperatur max. 90°C
G-Gewinde ISO 228 Teil 17
Menge: 40,000 St

**01.05.0033 wie vor, jedoch 3/4"**
*** wie Position 01.05.0032
Oberteil 3/4"
Menge: 40,000 St

**01.05.0034 wie vor, jedoch 1"**
*** wie Position 01.05.0032
Oberteil 1"
Menge: 40,000 St

**01.05.0035 wie vor, jedoch 1 1/4"**
*** wie Position 01.05.0032
Oberteil 1 1/4"
Menge: 40,000 St

**01.05.0036 Oberteil mit Handrad 1/2" für KFR-Ventil, n. steig. Spindel**
*** Bezugsbeschreibung
Oberteil mit Handrad 1/2" für KFR-Ventil
DIN-DVGW, nicht steigende Spindel
Werkstoff nach TrinkwV und UBA
Messing
Kegeldichtung EPDM
Oberteildichtung EPDM
O-Ring EPDM
Anschlussart Aussengewinde
Betriebsdruck max. 10 bar (PN 10)
Betriebstemperatur max. 90°C
G-Gewinde ISO 228 Teil 1
Menge: 40,000 St

**01.05.0037 wie vor, jedoch 3/4"**
*** wie Position 01.05.0036
Oberteil 3/4"
Menge: 40,000 St

**01.05.0038 wie vor, jedoch 1"**
*** wie Position 01.05.0036
Oberteil 1"
Menge: 40,000 St

**01.05.0039 wie vor, jedoch 1 1/4"**
*** wie Position 01.05.0036
Oberteil 1 1/4"
Menge: 40,000 St

**01.05.0040 Oberteil für Steckschlüssel 1/2", verchromt**
*** Bezugsbeschreibung
Oberteil für Steckschlüssel 1/2"
DIN-DVGW, verchromt

Werkstoff nach TrinkwV und UBA
Messing
Kegeldichtung EPDM
Oberteildichtung EPDM
O-Ring EPDM
Anschlussart Aussengewinde
Betriebsdruck max. 10 bar (PN 10)
Betriebstemperatur max. 90°C
G-Gewinde ISO 228 Teil 1717
Menge: 20,000 St

**01.05.0041 wie vor, jedoch 3/4"**
*** wie Position 01.05.0040
Oberteil 3/4"
Menge: 20,000 St

**01.05.0042 Dichtung 1/4" (17x24) für TG-Verschraubungen**
*** Bezugsbeschreibung
Dichtung 1/4" (17x24) für flachdichtende TG-Verschraubungen
asbestfrei, Temperaturbeständigkeit: bis ca. +120°C
Menge: 24,000 St

**01.05.0043 wie vor, jedoch 3/8" (19x27)**
*** wie Position 01.05.0042
Dichtung 3/8" (19x27)
Menge: 46,000 St

**01.05.0044 wie vor, jedoch 1/2" (21x30)**
*** wie Position 01.05.0042
Dichtung 1/2" (21x30)
Menge: 68,000 St

**01.05.0045 wie vor, jedoch 3/4" (27x38)**
*** wie Position 01.05.0042
Dichtung 3/4" (27x38)
Menge: 36,000 St

**01.05.0046 wie vor, jedoch 1" (32x44)**
*** wie Position 01.05.0042
Dichtung 1" (32x44)
Menge: 50,000 St

**01.05.0047 wie vor, jedoch 1 1/4" (42x55)**
*** wie Position 01.05.0042
Dichtung 1 1/4" (42x55)
Menge: 62,000 St

**01.05.0048 PTFE-Dichtband nach DIN EN 751-3 für Feingewinde**
*** Bezugsbeschreibung
PTFE-Dichtband nach DIN EN 751-3 für Feingewinde
DIN-DVGW, Gewindedichtband von hoher Dichte für hochwertige Gewindeeindichtungen bis 100 bar (bei 200°C bis max. 16 bar)
Menge: 12,000 St

**01.05.0049 wie vor, jedoch für Grobgewinde**
*** wie Position 01.05.0048
für Grobgewinde
Menge: 16,000 St

**01.05.0050 Dichtungsflachs (Hanf) Zopf, 200gr.**
*** Bezugsbeschreibung
Dichtungsflachs (Hanf) Zopf, 200gr.
DIN-DVGW
Menge: 10,000 St

**01.05.0051 wie vor, jedoch Rolle, 80gr.**
*** wie Position 01.05.0050
Rolle, 80gr.
Menge: 10,000 St

**01.05.0052 Gewindedichtfaden 160m**
Gewindedichtfaden Tangit Uni-Lock 160m
zur sofortigen Abdichtung von Gas-, Wasser- und Druckleitungen, gefertigt aus PA (Polyamid, mehrfach Nylonfiber imprägniert in einer Lösung, basierend auf Silikonen, schwingungsfrei und witterungsbeständig, - Verbindung kann gleich unter Druck gesetzt werden, - für kaltes und heißes Wasser, Gas- und Flüssigkeitssysteme,  Erdgas, Propan, Butan, Druckluft, usw., für Schraubverbindungen bis 6 Zoll aus Metall oder Kunststoff, für alle konischen und zylindrischen Verbindungen, nach EN 751-2 DVGW zertifiziert
Fabr.:  Henkel
Typ:  Gewindedichtfaden Tangit Unilock
Art-Nr.:  IDH 2055957
Menge: 16,000 St

**01.05.0053 Dichtungspaste 150gr. (Tube)**
*** Bezugsbeschreibung
Dichtungspaste 150gr. (Tube)
für metallene Gewindeverbindungen in Verbindung mit Hanf, lösemittelfrei, schwundfrei, verhärtet nicht, nach DIN EN 751-2 ARp und DIN 30660 vom DVGW für die Hausinstallation von Gas- und Trinkwasser zugelassen.

Fabr.:  Fermit
Typ:  Neo-Fermit-Universal
Art.-Nr.:  01002
Menge: 30,000 St

**01.05.0054 wie vor, jedoch 325gr. (Tube)**
*** wie Position 01.05.0053
325gr. (Tube)
Art-Nr.: 01003
Menge: 20,000 St

**01.05.0055 wie vor, jedoch 450gr. (Dose)**
*** wie Position 01.05.0053
450gr. (Dose)
Art-Nr.: 01004
Menge: 20,000 St

**01.05.0056 Radiergummi für Sanitär-Keramik**
Radiergummi für Sanitär-Keramik
gegen hartnäckige Verschmutzungen, Metallabrieb und Rost auf Keramik- und Emailleoberflächen, ohne zu verkratzen
Fabr.: Ceramica Globo
Art-Nr.: GM001
Menge: 10,000 St

#### 01.06 Heizungstechnik

**01.06.0001 Luftventilschlüssel**
Luftventilschlüssel, 5mm
vernickelt, Vierkant zur Be- und Entlüftung von Heizkörpern
Menge: 200,000 St

**01.06.0002 Entlüftungsstopfen 1/2", selbstdichtend**
Entlüftungsstopfen 1/2", selbstdichtend
vernickelt, drehbare Tülle, Schlüsselbetätigung, O-Ring-Abdichtung

Fabr.:  Hummel
Art-Nr.:  2537120001
Menge: 10,000 St

**01.06.0003 KFE-Kugelhahn 1/2, selbstdichtend**
KFE-Kugelhahn 1/2, selbstdichtend, mit Schlauchtülle und Kappe,
vernickelt, geeignet für Heizungsanlagen
Menge: 80,000 St

**01.06.0004 Oventrop Fühlerelement Uni LH, Gewinde M 30 x 1.5**
Oventrop Fühlerelement Uni LH, Gewinde M 30 x 1.5
mit eingebautem Flüssig-Fühler, weiß, mit Nullstellung, auf individuellen Sollwert innenliegend begrenz- und blockierbar, mit Memo-Scheibe, mit Frostschutzsicherung und Einstellhilfe für Sehbehinderte, Zenith.Sollwertbereich: 7 - 28°C Skalenkappe: 0 1 - 5
Fabr.:  Oventrop
Typ:  Uni LH, M 30 x 1,5
Art-Nr..:  1011465
Menge: 140,000 St

**01.06.0005 Verschlusskappe mit Dichtscheibe und Befestigungsschlaufe 3/4" IG**
Verschlusskappe mit Dichtscheibe und Befestigungsschlaufe 3/4" IG
für Kugelhähne Optiflex DN 10/15 und KFE Schwermodell,
Fabr.:  Oventrop
Artikel-Nr.:  1034052
Menge: 90,000 St

**01.06.0006 Manometer 3/8", Anschluss hinten, 0-2.5/4 bar, Gehäuse 63mm**
*** Bezugsbeschreibung
Manometer 3/8", Anschluss hinten, 0-2.5/4 bar, Gehäuse 63mm
für Heizungsanlagen, max. 10bar
Menge: 20,000 St

**01.06.0007 wie vor, jedoch 1/4", 0-10 bar**
*** wie Position 01.06.0006
Manometer 1/4", 0-10 bar
Menge: 10,000 St

**01.06.0008 Schnellentlüfter 3/8" mit automatischem Absperrventil**
*** Bezugsbeschreibung
Schnellentlüfter 3/8" mit automatischem Absperrventil
für Heizungsanlagen, Messing

Max. Betriebsdruck: 10 bar.
Max. Entleerungsdruck: 4 bar.
Max. Betriebstemperatur: 110°C
Menge: 24,000 St

**01.06.0009 wie vor, jedoch 1/2"**
*** wie Position 01.06.0008
Schnellentlüfter 1/2"
Menge: 24,000 St

**01.06.0010 Füllset mit 5m Schlauch u. Wandschlauchhalter**
Füllset mit 5m Schlauch u. Wandschlauchhalter
zur Verbindung Auslaufhahn und Heizkessel zum Nachfüllen des Wassers

besteht aus:
1 Stück Kunststoff-Wandschlauchhalter
5m Wasserschlauch 1/2" bis 15 bar Betriebsdruck
mit 2 halben Schlauchverschraubungen 1/2 aus Messing
Menge: 80,000 St

**01.06.0011 Flanschdichtung DN 40 / PN6 / 49x85x2mm**
*** Bezugsbeschreibung
Flanschdichtung DN 40 / PN6 / 49x85x2mm
DIN 2690
Menge: 60,000 St

**01.06.0012 wie vor, jedoch DN 50 / PN 6 / 61x95x2mm**
*** wie Position 01.06.0011
Flachdichtung DN 50 / PN 6 / 61x95x2mm
Menge: 60,000 St

#### 01.07 Pumpen

**01.07.0001 Heizungs-Umwälzpumpe Wilo - Yonos PICO plus 25/1-4**
*** Bezugsbeschreibung
Heizungs-Umwälzpumpe Wilo -  Yonos PICO plus 25/1-4
elektronisch geregelt, mit Verschraubungsanschluß, einsetzbar für alle Heizungs- und Klimaanwendungen.

Pumpengehäuse: Grauguss (EN-GJL-200)
Laufrad: Kunststoff (PP - 40% GF)
Pumpenwelle: Edelstahl
Lager: Kohle, metallimprägniert
Rohrverschraubung: Rp 1
Gewinde: G 11/2
Nennweite Flansch: DN 25
Baulänge: 180mm
Netzanschluss: 1ph230 V, 50/60 Hz
Netzfrequenz: 50/60Hz
Drehzahl: 800 - 35001/min

Fabr.:  Wilo
Typ:  Yonos Pico plus
Art-Nr.:  4215502
Menge: 10,000 St

**01.07.0002 wie vor, jedoch Yonos PICO plus 25/1-6**
*** wie Position 01.07.0001
Yonos PICO plus 25/1-6
Art-Nr.:  4215504
Menge: 10,000 St

**01.07.0003 wie vor, jedoch Yonos PICO plus 25/1-6 130**
*** wie Position 01.07.0001
Yonos PICO plus 25/1-6-130
Art-Nr.:  4215505
Menge: 8,000 St

**01.07.0004 wie vor, jedoch Yonos PICO plus 30/1-4**
*** wie Position 01.07.0001
Yonos PICO plus 30/1-4
Art-Nr.:  4215508
Menge: 10,000 St

**01.07.0005 wie vor, jedoch Yonos PICO plus 30/1-6**
*** wie Position 01.07.0001
Yonos PICO plus 30/1-6
Art-Nr.:  4215509
Menge: 12,000 St

**01.07.0006 Hocheffizienz-Pumpe Wilo - Stratos MAXO 25/0,5-6**
*** Bezugsbeschreibung
Hocheffizienz-Pumpe Wilo - Stratos MAXO 25/0,5-6
mit EC-Motor und elektronischer Leistungsanpassung. Einsetzbar für Heizungswasser, Kaltwasser und Wasser/Glykolgemische.

Leistungsaufnahme: 135 W
Drehzahl min.: 750 U/Min
Drehzahl max.: 3050 U/Min
Pumpengehäuse: Grey cast iron
Laufrad: PPS-GF40
Welle: Stainless steel
Lager: Carbon-graphite
Saugseitiger Rohranschluss: 11/2"
Druckseitiger Rohranschluss: 11/2"
Baulänge: 180 mm
PN 10
Fabr.:  Wilo
Typ:  Stratos MAXO
Art-Nr.:  2186184
Menge: 6,000 St

**01.07.0007 wie vor, jedoch Stratos MAXO 25/0,5-10**
*** wie Position 01.07.0006
Stratos MAXO 25/0,5-10
Produkt-Nr.: 2186186
Menge: 10,000 St

**01.07.0008 wie vor, jedoch Stratos MAXO 30/0,5-6**
*** wie Position 01.07.0006
Stratos MAXO 30/0,5-6
Produkt-Nr.: 2186186
Menge: 14,000 St

**01.07.0009 wie vor, jedoch Stratos MAXO 30/0,5-10**
*** wie Position 01.07.0006
Stratos MAXO 30/0,5-10
Produkt-Nr.: 2186191
Menge: 6,000 St

**01.07.0010 wie vor, jedoch Stratos MAXO 32/0,5-10**
*** wie Position 01.07.0006
Stratos MAXO 32/0,5-10
Produkt-Nr.: 2186195
Menge: 8,000 St

**01.07.0011 wie vor, jedoch Stratos MAXO 40/0,5-12**
*** wie Position 01.07.0006
Stratos MAXO 40/0,5-12
Produkt-Nr.: 2186200
Menge: 6,000 St

**01.07.0012 wie vor, jedoch Stratos MAXO 50/0,5-12**
*** wie Position 01.07.0006
Stratos MAXO 50/0,5-12
Produkt-Nr.: 2186205
Menge: 10,000 St

**01.07.0013 wie vor, jedoch Stratos MAXO 65/0,5-12**
*** wie Position 01.07.0006
Stratos MAXO 65/0,5-12
Produkt-Nr.: 2186210
Menge: 12,000 St

**01.07.0014 Hocheffizienz-Pumpe Wilo - Stratos PICO plus 25/0,5-6**
*** Bezugsbeschreibung
Hocheffizienz-Pumpe Wilo - Stratos PICO plus 25/0,5-6
elektronisch geregelt, blockierstromfester Synchronmotor und integrierter elektronischer Leistungsregelung zur stufenlosen Differenzdruckregelung
Leistungsaufnahme: 40 W
Drehzahl min.: 700 U/Min
Drehzahl max.: 4200 U/Min
Pumpengehäuse: Grey cast iron
Saugseitiger Rohranschluss: 11/2"
Druckseitiger Rohranschluss: 11/2"
Baulänge: 180 mm

Fabr.:  Wilo
Typ:  Stratos PICO Plus
Art-Nr.:  4244375
Menge: 4,000 St

**01.07.0015 wie vor, jedoch Stratos PICO plus 25/0,5-6-130**
*** wie Position 01.07.0014
Stratos PICO plus 25/0,5-6-130
Art-Nr.: 4244376
Menge: 6,000 St

**01.07.0016 wie vor, jedoch Stratos PICO plus 30/0,5-6**
*** wie Position 01.07.0014
Stratos PICO Plus 30/0,5-6
Art-Nr.: 4244380
Menge: 4,000 St

**01.07.0017 Warmwasser-Zirkulationspumpe Wilo - Stratos PICO-Z 20/0,5-6**
*** Bezugsbeschreibung
Warmwasser-Zirkulationspumpe Wilo - Stratos PICO-Z 20/0,5-6
Wartungsfreie Trinkwarmwasser Zirkulationspumpe, blockierstromfestem Synchronmotor nach ECM-Technologie und integrierter elektronischer Leistungsregelung zur stufenlosen Differenzdruckregelung.

Leistungsaufnahme: 40 W
Drehzahl max.: 4200 U/Min
Nennstrom: 0.44 A
Pumpengehäuse: 1.4409
Laufrad: PPO-GF30
Welle: Oxide ceramic
Lager: Carbon-graphite
Saugseitiger Rohranschluss: 11/4"
Druckseitiger Rohranschluss: 11/4
Baulänge: 150 mm

Fabr.:  Wilo
Typ:  Stratos PICO-Z
Art-Nr.:  4255431
Menge: 4,000 St

**01.07.0018 wie vor, jedoch Stratos PICO-Z 25/0,5-6**
*** wie Position 01.07.0017
Stratos PICO-Z 25/0,5-6
Art-Nr.: 4255434
Menge: 2,000 St

#### 01.08 Rohrisolierung

**01.08.0001 CONEL FLEX EL Schlauchisolierung 50% 22 x 13mm, selbstklebend**
*** Bezugsbeschreibung
CONEL FLEX EL Schlauchisolierung 50% 22 x 13mm, selbstklebend
Isolierschlauch aus synthetischem geschlossenzelligen Kautschuk, Wärmeleitfähigkeit gemessen in W/(m K) gemäß EN 13787 (0.037 W/(m K))
Temperatureinsatzbereich: bis + 85 °C, Euroklasse BL-s3 d0 EN13501-1
Leistungserklärung Nr.: 0530913-C, Prüfzeichen: CE,

Länge: 2000 mm
Fabr.:  CONEL
Typ:  FLEX
Art-Nr.:  COFEL2213S
Menge: 24,000 m

**01.08.0002 wie vor, jedoch Schlauchisolierung 50% 13 x 28mm**
*** wie Position 01.08.0001
Schlauchisolierung 50% 13 x 28mm
Art-Nr.: COFEL2813S
Menge: 36,000 m

**01.08.0003 wie vor, jedoch Schlauchisolierung 50% 35 x 20mm**
*** wie Position 01.08.0001
Schlauchisolierung 50% 35 x 20mm
Art-Nr.: COFEL3520S
Menge: 32,000 m

**01.08.0004 wie vor, jedoch Schlauchisolierung 50% 42 x 25mm**
*** wie Position 01.08.0001
Schlauchisolierung 50% 42 x 25mm
Art-Nr.: COFEL4224S
Menge: 16,000 m

**01.08.0005 wie vor, jedoch Schlauchisolierung 100% 15 x 27mm**
*** wie Position 01.08.0001
Schlauchisolierung 100% 15 x 27mm
Art-Nr.: COFEL1524S
Menge: 28,000 m

**01.08.0006 wie vor, jedoch Schlauchisolierung 100% 18 x 26mm**
*** wie Position 01.08.0001
Schlauchisolierung 100% 18 x 26mm
Art-Nr.: COFEL1824S
Menge: 16,000 m

### 02 Rabattliste

*Hinweis: Erläuterung*
Fehlen die Angaben in den Bieterstoppstellen (Prozent- / Rabattsatz) gilt ein Rabatt von 0 v.H. auf den Katalog mit Preisangaben/Preislisten als angeboten.

*Hinweis*
Rabatte für die etwaigen Abrufe gemäß Nr. 9 Buchstabe h) der WBV's

Auf den Hauskatalog bzw. die Preisliste

(Sanitär) gewährt der Auftragnehmer einen Rabattsatz
 von: '...............' %
.

(Heizung) gewährt der Auftragnehmer einen Rabattsatz
 von: '...............' %
.

(Installation) gewährt der Auftragnehmer einen Rabattsatz von: '...............' %
.

Eine weitere Aufschlüsselung der Rabattsätze ist möglich.

Die Rabattliste fließt nicht in die Wertung mit ein!

### 03 Skontoangebot

*Hinweis: Hinweis zur Wertung*
Skontoangebote werden bei der Angebotswertung bzw. Festlegung der Bieterrangfolge nur berücksichtigt, wenn der Bieter die vorformulierte Erklärung auch hinsichtlich der Frist für die Zahlbarmachung übernimmt und darin den Vomhundertsatz einträgt.
Fehlt diese Angabe, gilt ein Skonto von 0 v.H. als angeboten.
Bei der Wertung wird der angebotene Vomhundertsatz auf die volle Angebotssumme bezogen.

*Hinweis: 18 Kalendertage*
Ich biete/ Wir bieten ein Skonto von '..................................................' v.H.
bei Zahlungen innerhalb von 18 (in Worten achtzehn) Kalendertagen nach Eingang der Rechnung beim Auftraggeber.
Das Skontierungsangebot bezieht sich auf jede einzelne Zahlung.
